# PIK
Angebotsaufforderung (GAEB DA XML 3.1, DA83)
Währung: EUR
Erstellt mit: G&W CALIFORNIA PRO, CALIFORNIA PRO V15.1.12, 13.02.2026

## Haus K+R
Bauvorhaben:
PIK – Sanierung und Aufstockung Gebäude A26, Bauabschnitt 1+2

Leistungen:
Fliesenarbeiten

Auftraggeber:

Potsdamer Institut für Klimafolgenforschung
Telegrafenberg A31
14473 Potsdam

Ansprechpartner:  ELZ Architekten BDA
  Behlertstraße 6b
  14469 Potsdam
  Julia Müller-Röske

Angebotssumme in EUR

  Angebotssumme, Netto:  ...............................  ...............................

  Zzgl.MwSt, 19%:  ...............................  ...............................

Angebotssumme, Brutto:  ...............................  ...............................

## Baubeschreibung
1. Anlass und Ziel

Das 1897 errichtete, unter Denkmalschutz stehende, Gebäude A26 wurde aus rotem Backstein als Beamtenwohnhaus mit Heliostat auf dem sog. Telegrafenberg in Potsdam errichtet. Auf seinem Dach wurden Messreihen mit dem Heliostaten durchgeführt.
Im Laufe des frühen 20. Jahrhunderts wurden bauliche Veränderungen zur Nutzung als Verwaltungsgebäude vorgenommen.
Das Gebäude soll jetzt saniert und die Nutzfläche erweitert werden. Insbesondere steht eine denkmalgerechte Erweiterung (Aufstockung) des Dachgeschosses im Vordergrund. Derzeit werden das Souterrain sowie das Erdgeschoss für Büros genutzt. Das Dachgeschoss wird als vollwertiger Arbeitsraum ausgebaut, um benötigte, zusätzliche Büroflächen für die Verwaltung zu schaffen.

BGF:  1.110 m2
NF:  825 m2

2. Kurzbeschreibung der Baumaßnahme

Folgende Maßnahmen sind geplant:
- Denkmalgerechte Instandsetzung der Fassaden und Treppen
- Kompletter Dachausbau, Dachumbau, verbunden mit partiellen Anhebungen
- Weitere energetische Optimierung
- Vorbereitung und Teilumsetzung des Energieverbundes mit dem PIK-Gebäude A56 und
  Standort des Abwärme liefernden Großrechners
- Sanierung/Renovierung der Büroflächen und Nebenräume im Sockelgeschoss und
  Hochparterre
- Die Umsetzung der Sanierungsmaßnahmen erfolgt in zwei räumlich und zeitlich getrennten Bauabschnitten
  (BA) im laufenden Dienstbetrieb:

BA 1: Sockelgeschoss und Hochparterre Achse 1-2
BA 2: Sockelgeschoss und Hochparterre Achse 3-4

3. Baustelleneinrichtung

Der AG stellt für den AN kostenfrei im Rahmen der baustellenbedingten und aus den Vergabeunterlagen ersichtlichen technischen Möglichkeiten den für die Baustelleneinrichtung erforderlichen Platz rechtmängelfrei zur Verfügung.

3.1
Die Zufahrt von Baustellenfahrzeugen erfolgt von der Albert-Einstein-Straße über die Zentrale Pforte des PIK am  Telegrafenberg 1, 14473 Potsdam.

3.2
Räume innerhalb des Gebäudes werden nicht zur Verfügung gestellt.

3.3
Sämtliche erforderlichen Arbeits- und Schutzgerüste, gehören entsprechend der Definition nach VOB/C zur Leistung des Auftragnehmers und sind in die Einheitspreise mit einzukalkulieren.

3.4
Vom AG werden entsprechend der Vertragsbedingungen bereitgestellt:
- je ein Anschluss Bauwasser, Baustrom

3.5
Der AN hat eigenverantwortlich für die Beleuchtung seiner Arbeitsstätte gemäß aktueller BGR 131 Teil 1 und Teil 2 zu sorgen.

3.6
Die Lagerung feuergefährlicher Stoffe bedarf einer ausdrücklichen Zustimmung des AG.

3.7
Das Heranführen der Ver- und Entsorgungsleistungen für die Baudurchführung zu und von den vom AG bereitgestellten Anschlüssen zählt zur eigenen Baustelleneinrichtung.

3.8
Werden durch Fahrzeuge des AN oder seiner Erfüllungsgehilfen öffentliche Straßen, Wege und Plätze in Folge der Bauarbeiten verschmutzt, sind diese unverzüglich zu reinigen. Diese Arbeiten gehören zu den Nebenleistungen.

3.9
Aufgrund der Aufteilung in zwei Bauabschnitte ist die Baustelleneinrichtung (BE) sowie sämtliche Schutzmaßnahmen (insb. Staubschutzwände gemäß Punkt 6) ggf. zwischen den Abschnitten umzusetzen oder neu zu errichten. Die Kosten für die Remobilisierung und das Umsetzen der BE zwischen den Bauabschnitten sind in die entsprechenden Positionen des Leistungsverzeichnisses einzukalkulieren

4. Arbeitszeiten

Die Arbeitszeiten sind wie folgt festgelegt:
Mo. - Sa. 6:00 - 20:00
Einschränkungen durch die Nutzer sind zu erwarten. Geräusch- und erschütterungsintensive Arbeiten sind in Abstimmung mit der FBB / Bauleitung durchzuführen.

Die Arbeiten finden im laufenden Betrieb des Gebäudes A26 statt.

Eine lärmarme Baustelle ist grundsätzlich anzustreben.

Arbeiten am Samstag sind möglich, unterliegen jedoch einer strikten Anmeldepflicht. Die Anmeldung muss rechtzeitig über die Bauleitung erfolgen. Ohne bestätigte Anmeldung ist ein Zutritt über die Pforte nicht möglich.

5. Immissionsschutzmaßnahmen

Die im Immissionsschutzgesetz (BlmSchG) festgelegten maximalen Schallpegel dürfen vom AN bei der Durchführung der Bauleistungen nicht überschritten werden. Vom AN sind ausschließlich schallgedämmte Baumaschinen zu verwenden. Bei der Ausführung der Arbeiten sind die Bestimmungen über die Bekämpfung des Baulärms unbedingt einzuhalten.

6. Ordnungsmaßnahmen

Nicht vermeidbare Verschmutzungen, Verpackungsreste, demontierte Bauteile, Materialien etc. sind nach Fertigstellung der Tagesleistungen zu beseitigen. Eine Zwischenlagerung auf der Baustelle ist nicht möglich. Anfallende Rest- und Schuttmaterialien sowie Verpackungsmaterialien sind täglich zu räumen, nach Arten zu trennen und in Behältern des AN zu sammeln. Das Sammelgut ist vom Auftragnehmer entsprechend der gesetzlichen Regelungen fachgerecht zu entsorgen. Wenn nicht anders erwähnt, sind die Kosten der Entsorgung inkl. aller Gebühren und Entgelte in die Einzelpositionen einzurechnen.

Maschinen und Geräte sind mit einer wirksamen Absaugung zu versehen, Stäube sind an der Entstehungsstelle möglichst vollständig zu erfassen und gefahrlos zu entsorgen.

Verschmutzungen an nicht von Bauarbeiten betroffenen Bauteilen und Räumen sind zu vermeiden bzw. umgehend auf eigene Kosten zu beseitigen.

Verunreinigungen und Schuttreste, die von den Arbeiten herrühren, sind umgehend rückstandsfrei auf eigene Kosten zu entfernen. Fertig gestellte Bereiche sind besenrein zu übergeben.

6.1
Zur Trennung der Baustellenbereiche vom laufenden Dienstbetrieb sind staubdichte Trennwände (Systemwände oder Holzständerwerk mit Folienbeplankung) herzustellen. Im Bereich denkmalgeschützter Substanz (Stuck, Parkett) sind diese zerstörungsfrei und ohne mechanische Verankerung in der Substanz (z.B. mittels Klemmstützen) zu errichten.

7. Qualitätsmanagement

Der AN ist verpflichtet, ausschließlich Bauprodukte und Bauarten zu verwenden, die dem öffentlichen Baurecht entsprechen, d.h. der Brandenburger Bauordnung §14 bis 22.
Der AN ist verpflichtet, die Güte und Eignung der von ihm zur Verwendung vorgesehenen Baustoffe und Bauteile nachzuweisen.
Der AN hat dem AG den Nachweis der Überwachung (Güteüberwachung) der zu liefernden Stoffe entsprechend den betreffenden DIN-Normen zu erbringen.
Die Eignung sämtlicher Bauprodukte und Bauarten ist vom AN unaufgefordert vorzulegen.
Kosten, die dem AN im Zusammenhang mit Eignungsprüfungen, Prüfzeugnissen, Zulassungen, Zustimmungen im Einzelfall entstehen, werden nicht
besonders vergütet.
Für Bauprodukte und Bauarten die einer Zulassung oder eines Prüfzeugnisses bedürfen, muss die Gültigkeit dieser Zulassung oder Prüfzeugnisses mindestens sechs Monate über den voraussichtlichen Abnahmetermin hinausgehen.
Für nicht ausdrücklich vorgeschriebene, vom AN vorgeschlagene Bauprodukte und Bauarten, für die keine Normen bestehen, ist vor Arbeitsaufnahme die technische und wirtschaftliche Verwendbarkeit vom AN nachzuweisen.

8. Berichtswesen

Der AN ist verpflichtet ein Bautagebuch zu führen, aus dem die täglichen Bauaktivitäten ersichtlich sind. Im Besonderen sind im Bautagebuch einzutragen:

- Wetter, Temperatur
- Belegschaftsstärke
- Bauleistungen
- Baustoff- / Bauteilprüfungen
- Eingang von Ausführungsunterlagen
- Anweisungen des AG
- besondere Vorkommnisse

9. Baustellenbesetzung

Die Baustelle ist grundsätzlich vom Auftragnehmer mit mindestens einem leitenden Mitarbeiter zu besetzen, der ständig auf der Baustelle ansprechbar ist.

Der An verpflichtet sich an den regelmäßigen Baubesprechungen teilzunehmen. Ein entsprechendes Protokoll zur Baubesprechung wird durch die AG-Bauleitung erstellt.

10. Ausführungsunterlagen

Die vom AN verwendeten Ausführungsunterlagen müssen den Freigabevermerk des AG oder seines Erfüllungsgehilfen tragen.
Ungültige Unterlagen sind als solche zu kennzeichnen und als Beweismittel aufzubewahren. Nicht freigegebene Unterlagen dürfen nicht verwendet werden. Dies entbindet den AN nicht von seiner Prüfungs- und Hinweispflicht.

Folgende Unterlagen liegen der Ausschreibungsunterlage bei:
- Plansatz Objektplanung
- Plansatz HLS
- Bauzeitenplan

11. Ausführungszeiten

Die Bauarbeiten beginnen am 30.03.2026. Die voraussichtlichen Ausführungsfristen für die einzelnen Abschnitte sind:
- BA 1: 11.05.2026 - 29.05.2026
- BA 2: 05.10.2026 - 23.10.2026
Ein detaillierter Rahmenterminplan ist Bestandteil der Vergabeunterlagen.

12. Überprüfungs- und Nachfolgeklausel

Sollte das Vertragsverhältnis vorzeitig gem. VOB/B §§ 8 und 9 beendet werden, behält sich das PIK einen Auftragnehmerwechsel nach § 132 Abs. 2 Nr. 1 GWB vor. In diesem Fall ist für das PIK der unmittelbare Zuschlag des nächst bestplatzierten Angebotes gemäß § 132 Abs. 2 Nr. 4 GWB zulässig.

## Technische Vorbemerkungen
Fliesenarbeiten

Technische Vorbemerkungen

Mitgeltende Normen und Regeln

Allgemeines

Es gelten jeweils die Normen und Regeln in der zum Vertragsschluss gültigen Fassung einschließlich der Änderungen, Berichtigungen und Beiblätter.

Soweit in der Leistungsbeschreibung auf Technische Spezifikationen, z. B. nationale Normen, mit denen Europäische Normen umgesetzt werden, europäische technische Zulassungen, gemeinsame technische Spezifikationen, Internationale Normen, Bezug genommen wird, werden auch ohne den ausdrücklichen Zusatz: „oder gleichwertig“, immer gleichwertige Technische Spezifikationen in Bezug genommen.

Angaben zu Stoffen und Bauteilen

Das eingebaute Material muss dem Muster entsprechen; eine Bestätigung des Musters durch den Auftraggeber ist einzuholen.

Angaben zur Ausführung

Allgemeines

Vor Ausführungsbeginn hat der Auftragnehmer mit dem Auftraggeber festzulegen, wo das zu verwendende Material auf der Baustelle gelagert werden kann, um gegenseitige Störungen der am Bau beteiligten Handwerker während der Bauausführung zu vermeiden.

Vor der Durchführung von Stemm-, Bohr- und Einsetzarbeiten an Estrichen sowie geputzten Wänden und Decken sind Leitungen mit einem Suchgerät zu orten.

Säulen von Schwenkarmaufzügen dürfen nicht zwischen Balkonen oder Kragplatten eingespannt werden; beim Einspannen in Mauerwerksöffnungen sind diese vor Beschädigungen zu schützen, nach Möglichkeit sind Fensterwinkel zu verwenden.

Alle Maße sind vor der Ausführung am Bau zu überprüfen, sofern keine Detailzeichnungen mit verbindlichen Maßangaben vorliegen.

Vor Beginn der Arbeiten sind die tatsächlichen Einbauhöhen bezogen auf das gesamte Ausbausystem mit der Bauleitung abzustimmen, falls unzulässige Toleranzen oder Änderungen des geplanten Fußbodenaufbaus festgestellt oder vermutet werden.

Die belegten Flächen sind besenrein und frei von Bindemittelschleiern und anderen Verunreinigungen zu übergeben. Mörtel- und Fugmaterialreste sind vom Verursacher zu beseitigen.

Zu verlegendes Material innerhalb einer zusammenhängenden Fläche muss aus einer gemeinsamen Charge stammen. Ist es aus produkttechnischen Gründen unvermeidbar, dass leichte Struktur- und Farbunterschiede auftreten können, so ist der Auftraggeber vorher auf diesen Umstand hinzuweisen und um sein Einverständnis zu ersuchen.

Während der Ausführung ist zu beachten, dass Öffnungen von Abläufen, Rohren u. dgl. verschlossen sind und dass Einrichtungsgegenstände vor Verschmutzung geschützt werden.

Abdichtungen in Feuchträumen, auch häuslichen Bädern, sind unter und hinter Wannen und Duschwannen nahtlos durchzuführen. Anschlüsse und Ecken sind mit Dichtband zu schließen und mit Dichtungsmittel zu überdecken.

Stellt der Auftragnehmer fest, dass vorhandene Bauteile, die den Anschluss an den Potentialausgleich erfordern und dieser noch nicht erfolgt ist, hat er die Bauleitung rechtzeitig zu informieren, wenn der Anschluss nach der Fertigstellung der Fliesen- und Plattenarbeiten nicht mehr problemlos erfolgen kann.

Unabhängig der Regelung von Abschnitt 3.2.1.2 der ATV DIN 18352 sind vor Beginn der Arbeiten die Verlegerichtung, der Einsatz von Schmuckelementen u. dgl. mit Bauleitung und Auftraggeber festzulegen. Bei gleichen Kantenlängen von Wand- und Bodenfliesen sollen die Fugen entsprechend durchlaufen. Ist das wegen der Geometrie des Raumes nicht möglich, ist eine Abstimmung vorzunehmen.

Bei Außenbekleidungen sowie bei Bekleidungen in Nassräumen sind Hohlräume im Ansatzmörtelbett zu vermeiden.

Passstücke dürfen nicht kleiner als eine halbe Platte sein; das Verlegen von schmalen Streifen ist zu vermeiden.

Die Ausführung als Dünnbettverlegung erfolgt - falls nicht anders beschrieben - mit hydraulisch erhärtendem Dünnbettmörtel.

Elastische Fugen sind grundsätzlich zu hinterfüllen, um eine Dreiflankenhaftung zu vermeiden. Als Hinterfüllung sind geschlossenzellige, nicht saugende Materialien zu verwenden.

Fugen

Für Außenbeläge, Feuchträume und über Fußbodenheizungen sind die besonderen Anforderungen an den Belag auch für den Fugenmörtel zu berücksichtigen. In der Regel sind hierbei flexiblere Mörtel einzusetzen.

Trennfugen, Bewegungsfugen und Anschlussfugen an andere Bauteile sind von Mörtelbrücken und Verunreinigungen, die die Funktion der Fugen beeinträchtigen, freizuhalten.

Dichtmaterial elastischer Fugen muss auf Fliesen und Untergrund abgestimmt sein. Weichmacherwanderung und chemische Reaktionen müssen ausgeschlossen sein.

Bodenbeläge

Der Auftragnehmer ist angehalten, vor dem Verlegen von Belägen die Belegreife festzustellen. Bei Zementestrich darf ein Feuchtigkeitsgehalt von 2 CM-% bzw. 1,8 CM-% bei beheizten Estrichen, bei Calciumsulfatestrich von 0,5 CM-% nicht überschritten werden.

Scheinfugen und Risse im Estrich sind kraftschlüssig mit Kunstharz vor dem Verlegen der Beläge zu schließen.

Fußbodeneinläufe erhalten im Anschlussbereich zusätzlich ein leichtes Gefälle. Die wasserführende Schicht muss grundsätzlich mit Gefälle zu den Einläufen verlaufen. Werden vor oder bei der Ausführung diesbezügliche Probleme erkennbar, ist die Bauleitung zu informieren und mit ihr gemeinsam eine Lösung der Probleme zu suchen.

Es darf keine starre Verbindung zwischen Sockelleisten bzw. Sockelplatten und dem Belag entstehen; eine elastische Verfugung ist hier erforderlich. Hierauf ist insbesondere bei Stufenbelägen zu achten.

Werden Bodenbeläge mit rutschhemmenden Eigenschaften verlangt, ist der Nachweis für den jeweiligen Anwendungsfall vor Ausführungsbeginn zu erbringen.

Die Dickbettverlegung von Bodenplatten ist erst nach ausreichender Erhärtung des Verlegemörtels zu verfugen. Ist eine Imprägnierung vorgesehen (z.B. bei Cotto-Platten), ist erst nach der Imprägnierung (gemäß Herstellervorschrift) zu verfugen.

Wandbekleidungen

Bei Fliesen ohne Randglasur sind an allen sichtbaren Kanten Kantenprofile einzubauen, die farblich auf die Fliesen abgestimmt sein müssen.

Der Fliesenschnitt ist in Abhängigkeit vom Rastermaß auf die Lage sanitärer Einrichtungen, Befestigungen, Armaturen, Schalter, Steckdosen u. ä. mit der Bauleitung abzustimmen. Sofern Dosen oder Kästen für Installationen nur lose oder geheftet angebracht sind, sind sie bei der Verlegung der Platten endgültig zu fixieren.

Der Auftragnehmer hat sich beim Befestigen von Bauteilen zu vergewissern, dass durch die Befestigungsmittel keine Beschädigungen nicht sichtbarer Leitungen und Rohre entstehen

Einrichtungsgegenstände

Wannen, Brausetassen u. dgl. auf schwimmendem Estrich müssen durch geschlossenzelligen Schaumstoffstreifen, 10 mm dick, von den flankierenden, ungefliesten Wänden getrennt werden.

Sind vom Auftragnehmer Bauteile einzubauen, die den Anschluss an den Potentialausgleich erfordern, darf dieser nur von einem Elektrofachbetrieb ausgeführt werden.

Fehlt ein solcher, ist die Bauleitung zu informieren.

Einläufe mit Geruchverschluss sind mit Wasser zu füllen.

Sonstige Angaben

Der Auftragnehmer hat dafür Sorge zu tragen, dass während der Ausführung seiner Leistungen immer mindestens ein fließend deutsch sprechender Mitarbeiter seiner Firma auf der Baustelle anwesend ist.

Zu den auf der Baustelle vorzuhaltenden Ausführungsunterlagen zählt neben den Ausführungsplänen auch eine Ausfertigung dieser Leistungsbeschreibung.

## Fliesenarbeit
Datum: 13.02.2026

### 1 Baustelleneinrichtung

*Hinweis: Einrichten, Vorhalten und Beräumen der Baustelleneinrichtung*
Die Baustelle ist für sämtliche, in der Leistungsbeschreibung aufgeführten Leistungen einzurichten. Die Baustelleneinrichtung ist in die Einheitspreise einzukalkulieren. Besondere Leistungen werden gesondert vergütet.

- Baustellenbeleuchtung
- Maschinen, Geräte, Werkzeuge
- Begehbare Abdeckungen

#### 1.1 Schutzmaßnahmen

**1.1.1 Fenster- und Türen schützen**
Abdeckung von Fenster und Türen, mit Folie schützen.
Die Abdeckung ist während der gesamten Bauzeit zu warten und nach Beendigung wieder zu entfernen.

Folie:  0,5 mm
Fenstergröße:  bis 1,00x1,50 m (SG) / 1,80x2,20 m (HP)
Türgröße:  bis 1,26 x 2,26 m
Türanlage Treppenhaus:  bis 3,50 x 2,60 m
Menge: 6,000 m2

### 2 Fliesenarbeiten Sanitärräume

#### 2.1 Vorbereitende Arbeiten

**2.1.1 Reinigung des Untergrunds**
Untergrund mit Besen grob abfegen und anschließend mit Industriestaubsauger staubfrei absaugen. Abtransport und Entsorgung der Schmutzmassen.
Menge: 30,000 m2

**2.1.2 Reinigen des Untergrunds, grobe Verschmutzungen**
Reinigen des Untergrundes von grober Verschmutzung. Art/ Umfang der Verschmutzung: Bauschutt, Gips, Putz- und Mörtelreste u.ä.,soweit sie von anderen Unternehmern herrührt. Einschl. Abtransport und Entsorgung der Schmutzmassen. Ausführung nur auf Anordnung der Bauleitung
Menge: 11,000 m2

**2.1.3 Feuchtigkeitsmessung**
Feuchtigkeitsmessung nach dem CM-Verfahren Ausführung auf Anordnung des AG.

Ort:  Sockelgeschoss, 0.14/0.15
Menge: 2,000 St

**2.1.4 Rückschnitt Randdämmstreifen**
Zurückschneiden des Randdämmstreifens in Estrichbelägen einschl. Reinigung der Fuge, anfallende Stoffe aus dem Gebäude transportieren, in Behälter des AN sammeln und entsorgen, einschl. Kippgebühr.

Ort:  Sockelgeschoss, 0.14/0.15
Menge: 20,000 m

**2.1.5 Bodenausgleich, selbstnivellierend, bis 10 mm**
Zement-Verbundestrich, schnellbindend, als Höhenausgleich; inkl. Haftbrücke und Glätten der Estrichoberfläche.

Estrichdicke: bis 10mm
Menge: 30,000 m2

**2.1.6 Ausgleichsspachtel Wand, bis 10 mm**
Größere Unebenheiten des Untergrundes durch Aufbringen einer
Ausgleichsspachtelung egalisieren.

Schichtdicke : bis 10 mm
Untergrund: GKBI / Putz
Menge: 10,000 m2

**2.1.7 Voranstrich Boden**
Aufbringen eines Voranstriches, auf Bodenflächen, zur Verbesserung der Haftung für nachfolgende Fliesen-/Plattenarbeiten.

Haft- und Grundierdispersion, einkomponentig, lösemittelfrei, Untergründe Zementestrich, als Vorbehandlung für die Aufnahme des nachfolgenden Dünnbettmörtel- bzw. Verbundabdichtungssystems.

Verarbeitung und Verbrauch gemäß Herstellerangaben.
Menge: 30,000 m2

**2.1.8 Voranstrich Wand**
Aufbringen eines Voranstrichs, auf Wandfläche, zur Verbesserung der Haftung für nachfolgende Fliesen-/Plattenarbeiten.

Grundierung auf Kunstharzbasis, einkomponentig, lösemittelfrei, auf saugfähigen Untergründen (Putz, Trockenbaustoffe) als Vorbehandlung für die Aufnahme des nachfolgenden Dünnbettmörtel- bzw. Verbundabdichtungssystems.

Verarbeitung und Verbrauch gemäß Herstellerangaben.
Menge: 55,000 m2

#### 2.2 Abdichtungsarbeiten

**2.2.1 Verbundabdichtung Boden, W1-I**
Verbundabdichtung, Rissüberbrückende Dichtschlämme, auf  Böden in Feuchträumen, unter nachfolgenden Fliesenbelägen, im Roll- oder Spachtelverfahren zweilagig kreuzweise aufbringen. Zur Kontrolle erfolgt der zweite Auftrag in einer Kontrastfarbe.

Wassereinwirkungsklasse:  W1-I
Trockenschichtdicke:  mind. 0,5 mm
Art der  Abdichtung/Material:  Rissüberbrückende Dichtschlämme
Untergrund:  Zementestrich, Nivellierschicht auf
  Holzwerkstoffplatte

Ort:  Sockelgeschoss, Sanitärräume 0.01, 0.14,
  Hochparterre, Sanitärräume 1.15/1.16
Menge: 20,000 m2

**2.2.2 Verbundabdichtung Boden, W2-I**
Verbundabdichtung, Rissüberbrückende Dichtschlämme, auf  Böden in Feuchträumen, unter nachfolgenden Fliesenbelägen, im Roll- oder Spachtelverfahren zweilagig kreuzweise aufbringen. Zur Kontrolle erfolgt der zweite Auftrag in einer Kontrastfarbe.

Wassereinwirkungsklasse:  W2-I
Trockenschichtdicke:  mind. 0,5 mm
Art der  Abdichtung/Material:  Rissüberbrückende Dichtschlämme
Untergrund:  Zementestrich

Ort:  Sockelgeschoss, Sanitärraum 0.15
Menge: 9,000 m2

**2.2.3 Verbundabdichtung Wand**
Verbundabdichtung, Rissüberbrückende Dichtschlämme, auf  Wänden in Feuchträumen, unter nachfolgenden Fliesenbelägen, im Roll- oder Spachtelverfahren zweilagig kreuzweise aufbringen. Zur Kontrolle erfolgt der zweite Auftrag in einer Kontrastfarbe.

Wassereinwirkungsklasse:  W1-I
Trockenschichtdicke:  mind. 0,5 mm
Art der  Abdichtung/Material:  Rissüberbrückende Dichtschlämme
Untergrund:  Gipsputz, Kalkzementputz, Trockenbau
Menge: 62,000 m2

**2.2.4 Anschluss-/Bauteilfugen stärken**
Anschlussfuge in Abdichtung verstärken mit Bändern aus Kunststoffgewebe
b= 80 mm
Menge: 50,000 m

**2.2.5 Abdichtung von Raumecken**
Abdichten von Raumecken (Ausführung als vorgefertigte Innenecke bzw. Aussenecke), dabei vorgefertigte Dichtecke in vorgelegte Abdichtung einlegen und andrücken, anschließend Geweberänder mit Abdichtung überdecken.
Menge: 34,000 St

**2.2.6 Dichtband Wand/Boden, W1-I**
Sehr emissionsarmes Abdichtband in die erste Auftragsschicht der Abdichtung einlegen und mit der zweiten Auftragsschicht überdecken. Der Bereich der freien Dehnzone ist zu erhalten und sollte von Abdichtmaterial ausgespart werden.

Wassereinwirkungsklasse:  W1-I
Abdichtung:  Lösemittelfreie Flüssigabdichtung
Menge: 42,000 m

**2.2.7 Dichtband Wand/Boden, W2-I**
Sehr emissionsarmes Abdichtband in die erste Auftragsschicht der Abdichtung einlegen und mit der zweiten Auftragsschicht überdecken. Der Bereich der freien Dehnzone ist zu erhalten und sollte von Abdichtmaterial ausgespart werden.

Wassereinwirkungsklasse:  W2-I
Abdichtung:  Lösemittelfreie Flüssigabdichtung
Menge: 9,000 m

**2.2.8 Bodenabläufe eindichten**
Bodenabläufe an Fußbodendichtung eindichten, Ausführung einschl. aller
notwendigen Dichtmanschetten.

Ort:  SG ± 0,00
  0.15 Sanitär
Menge: 1,000 St

**2.2.9 Anschluss an Rohrdurchgänge, Boden, bis DN 200**
Rohrdurchgang bis DN 200 mit Dichtmanschette im Bodenbereich eindichten, Dichtmanschette in die frische Spachtelung einkleben und mit Dichtkleber überspachteln,
Menge: 1,000 St

**2.2.10 Anschluss an Durchdringungen Wand, WC-Objekt**
Rohrdurchführung im Wandbereich mittels Spachtel- oder Klebemasse abdichten und an die Flächenabdichtung anschließen.
Für bauseitige Installation der Sanitärobjekte WC/Urinal, Anschlusseinheit bestehend aus:
- 2 Stück Wasseranschluss DN 40 -DN 100
- 2 Stück Gewindestab M10 - M12
- 1 Stück Armaturenanschluss/Spültaste

Abrechnung nach Stück WC/Urinal-Element.
Menge: 6,000 St

**2.2.11 Anschluss an Durchdringungen Wand, Waschbecken**
Rohrdurchführung im Wandbereich mittels Spachtel- oder Klebemasse abdichten und an die Flächenabdichtung anschließen.
Für bauseitige Installation der Sanitärobjekte WC/Urinal, Anschlusseinheit bestehend aus:
- 1 Stück Wasseranschluss DN 40 -DN 100
- 2 Stück Gewindestab M10 - M12
- 1 Stück Armaturenanschluss/Spültaste

Abrechnung nach Stück WC/Urinal-Element.
Menge: 4,000 St

#### 2.3 Fliesenarbeiten

**2.3.1 Feinsteinzeug Bodenfliesen, Format 10x10cm, R10, unglasiert, liefern und verlegen**
Bodenbelag eben / im Gefälle (Walk-In-Dusche), Bodenfliesen 10x10cm für die Sanitärräume liefern und verlegen, Untergrund aus Zementestrich  bzw. Nivellierschicht auf Holzwerkstoffplatte, "Trockengepresste keramische Fliesen", DIN EN 14411, Gruppe: BIa, unglasiert (UGL) für Bodenbeläge und Wandbekleidungen im Innen- und Außenbereich (Feinsteinzeugfliesen), 1. Sorte, Hergestellt innerhalb der EU, Produktkategorie: Boden-/Wandfliese Mosaik,

Nennmaß:  10 x 10 cm,
Herstellmaß:  97 x 97 x 6,5 mm,
Farbe:  nach Bemusterung,
  folgende Tönungen müssen verfügbar sein:  beige/gelb/rot
Design:  Unifarben unglasiert und durchgefärbt, eben
Oberfläche:  eben, mit werkseitiger Oberflächenvergütung
Rutschhemmung:  R10/B
Belastungsgruppe:  1

Einschl. Verlegung im Fugenschnitt / Verband. Im Dünnbett gemäß DIN 18157.

Verlegematerial:  Dünnbettmörtel
Fugenmaterial:  zementär, Farbe nach Bemusterung
Fugenbreite:  bis 3 mm

Angeb. Fabrikat: '........................................' (Hersteller+Produktserie)

Maße angeb. Fabrikat '........................................'

Fliesenpreis einschl. Transportkosten: '........................................' €/m2

Lohnkosten pro/qm icl. Kleber + Transport: '........................................' €/m2

Ort:  Sockelgeschoss, Sanitärraum 0.15
Menge: 9,000 m2

**2.3.2 Feinsteinzeug Bodenfliesen, Format 10x10cm, R10, unglasiert, liefern und verlegen**
Belag wie zuvor, jedoch in anderer Tönung für Fries, Kleinstmenge

Farbe:  nach Bemusterung,
  folgende Tönungen müssen verfügbar sein:  beige/gelb/rot

Angeb. Fabrikat: '........................................' (Hersteller+Produktserie)

Maße angeb. Fabrikat '........................................'

Fliesenpreis einschl. Transportkosten: '........................................' €/m2

Lohnkosten pro/qm icl. Kleber + Transport: '........................................' €/m2

Ort:  Sanitärräume
Menge: 1,000 m2

**2.3.3 Feinsteinzeug Bodenfliesen, Format 10x10cm, R9, unglasiert, liefern und verlegen**
Bodenbelag eben / im Gefälle (Walk-In-Dusche), Bodenfliesen 10x10cm für die Sanitärräume liefern und verlegen, Untergrund aus Zementestrich  bzw. Nivellierschicht auf Holzwerkstoffplatte, "Trockengepresste keramische Fliesen", DIN EN 14411, Gruppe: BIa, unglasiert (UGL) für Bodenbeläge und Wandbekleidungen im Innen- und Außenbereich (Feinsteinzeugfliesen), 1. Sorte, Hergestellt innerhalb der EU, Produktkategorie: Boden-/Wandfliese Mosaik,

Nennmaß:  10 x 10 cm,
Herstellmaß:  97 x 97 x 6,5 mm,
Farbe:  nach Bemusterung,
  folgende Tönungen müssen verfügbar sein:  beige/gelb/rot
Design:  Unifarben unglasiert und durchgefärbt, eben
Oberfläche:  eben, mit werkseitiger Oberflächenvergütung
Rutschhemmung:  mind. R9
Belastungsgruppe:  1

Einschl. Verlegung im Fugenschnitt / Verband. Im Dünnbett gemäß DIN 18157.

Verlegematerial:  Dünnbettmörtel
Fugenmaterial:  zementär, Farbe nach Bemusterung
Fugenbreite:  bis 3 mm

Angeb. Fabrikat: '........................................' (Hersteller+Produktserie)

Maße angeb. Fabrikat '........................................'

Fliesenpreis einschl. Transportkosten: '........................................' €/m2

Lohnkosten pro/qm icl. Kleber + Transport: '........................................' €/m2

Ort:  Sanitärräume
Menge: 21,000 m2

**2.3.4 Feinsteinzeug Bodenfliesen, Format 10x10cm, R9, unglasiert, liefern und verlegen**
Belag wie zuvor, jedoch in anderer Tönung für Fries, Kleinstmenge

Farbe:  nach Bemusterung,
  folgende Tönungen müssen verfügbar sein:  beige/gelb/rot

Angeb. Fabrikat: '........................................' (Hersteller+Produktserie)

Maße angeb. Fabrikat '........................................'

Fliesenpreis einschl. Transportkosten: '........................................' €/m2

Lohnkosten pro/qm icl. Kleber + Transport: '........................................' €/m2

Ort:  Sanitärräume
Menge: 4,000 m2

**2.3.5 Zulage: Fries, Bodenbelag**
Zulage zur Position zuvor, herstellen eines Frieses, Rahmen aus einer farblich abgesetzten Fliesenreihe.
Menge: 50,000 m

**2.3.6 Bodeneinlauf einfliesen**
Bodeneinlauf bauseitig gesetzt, anarbeiten, inkl. aller Schneidearbeiten sowie der elastischen Verfugung im Anschlussbereich
Menge: 1,000 St

**2.3.7 Steingut Wandfliesen, Format 10x10 cm, liefern und verlegen**
Wandbelag eben, Wandfliesen 10x10cm für die Sanitärräume liefern und verlegen, Untergrund aus Zementestrich  bzw. Nivellierschicht auf Holzwerkstoffplatte, "Trockengepresste keramische Fliesen", DIN EN 14411, Gruppe: BIa, glasiert (GL) für Bodenbeläge und Wandbekleidungen im Innen- und Außenbereich (Steinzeugfliesen), 1. Sorte, Hergestellt innerhalb der EU, Produktkategorie: Wand-/Bodenfliese Mosaik,

Nennmaß:  10 x 10 cm,
Herstellmaß:  97 x 97 x 6,5 mm,

Rückseitig thermoplastisch verklebt auf Folie / Glasfasernetz / Papiernetz

Farbe:  nach Bemusterung,
  folgende Tönungen müssen verfügbar sein:  weiß/beige/grau
Design:  Unifarben, glasiert, eben
Oberfläche:  eben, mit veredelter, photokatalytisch aktiver
  Oberfläche

Einschl. Verlegung im Fugenschnitt / Verband. Im Dünnbett gemäß DIN 18157.

Verlegematerial:  Dünnbettmörtel
Fugenmaterial:  zementär, Farbe nach Bemusterung
Fugenbreite:  bis 3 mm

Angeb. Fabrikat: '........................................' (Hersteller+Produktserie)

Maße angeb. Fabrikat '........................................'

Fliesenpreis einschl. Transportkosten: '........................................' €/m2

Lohnkosten pro/qm icl. Kleber + Transport: '........................................' €/m2

Ort:  Sanitärräume
Menge: 62,000 m2

**2.3.8 Zulage: Befliesen der Ablage, halbhohe Vorwand**
Zulage zur Position zuvor, Fliesen der Ablageflächen bei halbhohen Vorwänden.

Tiefe bis 35cm
Menge: 12,000 m

**2.3.9 Anschluss an Durchdringungen Wand, WC-Objekt**
Fliesenbelag an Rohrdurchführung im Wandbereich anarbeiten.
Für bauseitige Installation der Sanitärobjekte WC/Urinal, Anschlusseinheit bestehend aus:
- 2 Stück Wasseranschluss DN 40 -DN 100
- 2 Stück Gewindestab M10 - M12
- 1 Stück Armaturenanschluss/Spültaste

Abrechnung nach Stück WC/Urinal-Element.
Menge: 6,000 St

**2.3.10 Anschluss an Durchdringungen Wand, Waschbecken**
Fliesenbelag an Rohrdurchführung im Wandbereich anarbeiten.
Für bauseitige Installation der Sanitärobjekte WC/Urinal, Anschlusseinheit bestehend aus:
- 1 Stück Wasseranschluss DN 40 -DN 100
- 2 Stück Gewindestab M10 - M12
- 1 Stück Armaturenanschluss/Spültaste

Abrechnung nach Stück WC/Urinal-Element.
Menge: 4,000 St

**2.3.11 Anschluss an Durchdringungen Boden**
Fliesenbelag an Rohrdurchführung im Bodenbereich anarbeiten. durchmesser bis 50mm für bauseitige Heizleitungen/etc.

Abrechnung nach Stück.
Menge: 12,000 St

#### 2.4 Zubehör, Einbauteile

**2.4.1 Kantenschutzprofil**
Kantenschutzprofil als Belagsabschluss- oder Eckprofil mit trapezförmig gelochtem Befestigungsschenkel und symmetrisch gerundeter Sichtfläche liefern und fachgerecht einbauen.

Material: Edelstahl
Menge: 26,000 m

**2.4.2 Revisionstür ausfliesen, 20/20**
Bauseitige Revisionstür im Sanitärbereich ausfliesen.

Revisionstürgröße :  20x20 cm
Menge: 1,000 St

**2.4.3 Revisionstür ausfliesen, 30/30**
Bauseitige Revisionstür im Sanitärbereich ausfliesen.

Revisionstürgröße :  30x30 cm
Menge: 1,000 St

**2.4.4 Revisionstür ausfliesen, 40/40**
Bauseitige Revisionstür im Sanitärbereich ausfliesen.

Revisionstürgröße :  40x40 cm
Menge: 1,000 St

**2.4.5 Schutz zur Vermeidung von Schäden, Boden**
Besonderer Schutz zur Vermeidung von Schäden durch den Baubetrieb und durch vorzeitige Benutzung, bestehend aus Nadelfilz, einschl.  Beseitigung nach ca. 6 Wochen, nur aufgrund besonderer Aufforderung auf Anweisung durch Bauleitung und AG (zwischenzeitliche Reparaturen und/oder Ergänzungen auf Nachweis).
Menge: 30,000 m2

**2.4.6 Eck-, Anschluss- und Bewegungsfugen**
Eck-, Anschluss- und Bewegungsfugen gem. den anerkannten Regeln der Technik dauerelastisch schließen, einschließlich aller Nebenarbeiten.

Farbton: grau/weiß (Bemusterung durch den AG).
Menge: 50,000 m

**2.4.7 Übergangsprofil, Anschluss an Bodenbeläge**
Übergangsprofil aus Edelstahl mit Befestigungsschenkel als stufenlosen Übergang vom Fliesenbelag zum angrenzenden Belag liefern und unter Beachtung der Herstellerangaben fachgerecht einbauen.

Fugenbreite: bis 10 mm

angebotenes Fabrikat: '........................................'
Menge: 15,000 m

**2.4.8 Verfugung von Sanitärobjekten**
Elastischer Fugenverschluss auf Silikonbasis, an Sanitärobjekten.

Fugenbreite:  6 - 8 mm i.M
Farbton:  weiß (Bemusterung durch den AG).
Menge: 10,000 St

**2.4.9 Wandspiegel (Maße)**
Wandspiegel, fliesenbündig, im Raster der Wandfliesen auf die Wandfläche bündig aufkleben und einarbeiten. Dauerelastische Anschlussfuge in gesonderter Position.

Höhe Spiegel :  60 cm
Breite Spiegel:  120 cm
Einbauort :  über Waschbecken
Menge: 2,000 St

### 3 Fliesenarbeiten Eingang, Sockelgeschoss

#### 3.1 Vorbereitende Arbeiten

**3.1.1 Reinigung des Untergrunds**
Untergrund mit Besen grob abfegen und anschließend mit Industriestaubsauger staubfrei absaugen. Abtransport und Entsorgung der Schmutzmassen.
Menge: 11,000 m2

**3.1.2 Bodenausgleich, selbstnivellierend, bis 10 mm**
Zement-Verbundestrich, schnellbindend, als Höhenausgleich; inkl. Haftbrücke und Glätten der Estrichoberfläche.

Estrichdicke: bis 10mm
Menge: 11,000 m2

**3.1.3 Voranstrich Boden**
Aufbringen eines Voranstriches, auf Bodenflächen, zur Verbesserung der Haftung für nachfolgende Fliesen-/Plattenarbeiten.

Haft- und Grundierdispersion, einkomponentig, lösemittelfrei, Untergründe Zementestrich als Heizestrich, als Vorbehandlung für die Aufnahme des nachfolgenden Dünnbettmörtels.

Verarbeitung und Verbrauch gemäß Herstellerangaben.
Menge: 11,000 m2

#### 3.2 Fliesenarbeiten

**3.2.1 Feinsteinzeug Bodenfliesen, Format 10x10cm, R9, unglasiert, liefern und verlegen**
Bodenbelag eben / im Gefälle (Walk-In-Dusche), Bodenfliesen 10x10cm für die Sanitärräume liefern und verlegen, Untergrund aus Zementestrich  bzw. Nivellierschicht auf Holzwerkstoffplatte, "Trockengepresste keramische Fliesen", DIN EN 14411, Gruppe: BIa, unglasiert (UGL) für Bodenbeläge und Wandbekleidungen im Innen- und Außenbereich (Feinsteinzeugfliesen), 1. Sorte, Hergestellt innerhalb der EU, Produktkategorie: Boden-/Wandfliese Mosaik,

Nennmaß:  10 x 10 cm,
Herstellmaß:  97 x 97 x 6,5 mm,
Farbe:  nach Bemusterung,
  folgende Tönungen müssen verfügbar sein:  beige/gelb/rot
Design:  Unifarben unglasiert und durchgefärbt, eben
Oberfläche:  eben, mit werkseitiger Oberflächenvergütung
Rutschhemmung:  min. R9
Belastungsgruppe:  1

Einschl. Verlegung im Fugenschnitt / Verband. Im Dünnbett gemäß DIN 18157.

Verlegematerial:  Dünnbettmörtel
Fugenmaterial:  zementär, Farbe nach Bemusterung
Fugenbreite:  bis 3 mm

Angeb. Fabrikat: '........................................' (Hersteller+Produktserie)

Maße angeb. Fabrikat '........................................'

Fliesenpreis einschl. Transportkosten: '........................................' €/m2

Lohnkosten pro/qm icl. Kleber + Transport: '........................................' €/m2

Ort:  Eingang Sockelgeschoss
Menge: 10,000 m2

**3.2.2 Sockelfliese**
Hohlkehlsockel liefern und verlegen, Untergrund aus Kalk-Zement-Putz, "Trockengepresste keramische Fliesen", DIN EN 14411, Gruppe: BIa, unglasiert (UGL) für Bodenbeläge und Wandbekleidungen im Innen- und Außenbereich (Feinsteinzeugfliesen), 1. Sorte, Hergestellt innerhalb der EU, Produktkategorie: Hohlkehlsockel,

Nennmaß:  10 x 10 cm,
Herstellmaß:  100 x 97 x 6,5 mm,
Farbe:  nach Bemusterung,
  folgende Tönungen müssen verfügbar sein:  beige/gelb/rot
Design:  Unifarben unglasiert und durchgefärbt, eben
Oberfläche:  eben, mit werkseitiger Oberflächenvergütung
Belastungsgruppe:  1

Im Dünnbett gemäß DIN 18157.

Verlegematerial:  Dünnbettmörtel
Fugenmaterial:  zementär, Farbe nach Bemusterung
Fugenbreite:  bis 3 mm

Angeb. Fabrikat: '........................................' (Hersteller+Produktserie)

Maße angeb. Fabrikat '........................................'

Fliesenpreis einschl. Transportkosten: '........................................' €/m2

Lohnkosten pro/qm icl. Kleber + Transport: '........................................' €/m2

Ort:  Sanitärräume
Menge: 15,000 m

**3.2.3 Wand-Bodenanschluss, Außenecke**
Zulage zur Position 3.2.2, Ausführung einer Außenecke
Menge: 6,000 St

**3.2.4 Wand-Bodenanschluss, Innenecke**
Zulage zur Position 3.2.2, Ausführung einer Innenecke
Menge: 4,000 St

#### 3.3 Zubehör und Einbauteile

**3.3.1 Schutz zur Vermeidung von Schäden, Boden**
Besonderer Schutz zur Vermeidung von Schäden durch den Baubetrieb und durch vorzeitige Benutzung, bestehend aus Nadelfilz, einschl.  Beseitigung nach ca. 6 Wochen, nur aufgrund besonderer Aufforderung auf Anweisung durch Bauleitung und AG (zwischenzeitliche Reparaturen und/oder Ergänzungen auf Nachweis).
Menge: 11,000 m2

**3.3.2 Sauberlaufzone 150x100cm**
Sauberlaufzone als Fußabstreifer, in hochfrequentiertem Eingangsbereich, im Innenbereich, oberflächenbündig in Fliesenbelag eingebaut, wie folgt:

- einliegende Bodenwanne für Matte, fest und rutschsicher
- Trägerprofile mit unterseitiger Trittschalldämmung
- in Profile eingelassene Rauhaarripsstreifen (ca.27 mm)
- sowie Bürsteneinlagen (ca. 10 mm)
- inkl. Montage in bauseitigen Terrazzobelag, Einrichten auf nötige Höhe
- barrierefrei

Farbe Rips:  Schwarz/Anthrazit
Rutschsicherheit:  R11
Belastbarkeit:  begehbar
Einbauhöhe:  ca. 10-15 mm

Rahmengröße: 150/100 cm

Angeb. Fabrikat: '........................................'
Menge: 1,000 St

### 4 Sonstige Leistungen

#### 4.1 Stundenlohnleistungen

*Hinweis*
Eine Abrechnung als Stundenlohnarbeiten ist nur nach ausdrücklicher vorheriger Zustimmung des Auftraggebers zulässig. Siehe: Zusätzliche Vertragsbedingungen, Punkt 17

**4.1.1 Stundenlohnarbeiten, Meister**
Arbeiten, welche nicht in den Positionen erfasst sind und gegen Nachweis zur Ausführung kommen: Meister
Menge: 1,000 h

**4.1.2 Stundenlohnarbeiten, Vorarbeiter**
Arbeiten, welche nicht in den Positionen erfasst sind und gegen Nachweis zur Ausführung kommen: Vorarbeiter
Menge: 5,000 h

**4.1.3 Stundenlohnarbeiten, Fachwerker**
Arbeiten, welche nicht in den Positionen erfasst sind und gegen Nachweis zur Ausführung kommen: Fachwerker
Menge: 5,000 h

**4.1.4 Stundenlohnarbeiten, Helfer**
Arbeiten, welche nicht in den Positionen erfasst sind und gegen Nachweis zur Ausführung kommen: Helfer
Menge: 5,000 h

**4.1.5 Zulage: Sonn- und Feiertage**
Arbeiten an Sonn- und Feiertagen, auf ausdrückliche Anforderung der Bauleitung, als Zulage.
Menge: 1,000 h
